# Puerta de repuesto opaca de acero inoxidable doble, referencia INXPO100100/PD de IDE. Medidas: 1000X1000 - de IDE Electric

- Propiedad del archivo: CONSTRUNARIO
- Formato: FIEBDC-3/2012
- Programa: Construnario Versión 3.51
- Fecha de los precios: 01/03/2023
- Divisa: EUR

**INXPO100100PD** u Puerta de repuesto opaca de acero inoxidable doble, referencia INXPO100100/PD de IDE. Medidas: 1000X1000 - de IDE Electric
Precio: 1021.89
MATERIALES: Acero inoxidable AISI 304L. Acabado satinado Scotch 320. Puertas suministradas sin cierre. Consultar cierres. Código EAN: 8431044153988 Código eCl@ss 6.0: EC000747
