# Puerta de repuesto opaca de acero inoxidable, referencia INXPO3020 de IDE. Medidas: 300X200 - de IDE Electric

- Propiedad del archivo: CONSTRUNARIO
- Formato: FIEBDC-3/2012
- Programa: Construnario Versión 3.51
- Fecha de los precios: 13/05/2024
- Divisa: EUR

**INXPO3020** u Puerta de repuesto opaca de acero inoxidable, referencia INXPO3020 de IDE. Medidas: 300X200 - de IDE Electric
Precio: 114.31
MATERIALES: Acero inoxidable AISI 304L. Acabado satinado Scotch 320. Puertas suministradas sin cierre. Consultar cierres. Código EAN: 8431044153858 Código eCl@ss 6.0: EC000747
