# Tejadillo inox, referencia INXTEJ5025 de IDE. Para amario de 500x250 - de IDE Electric

- Propiedad del archivo: CONSTRUNARIO
- Formato: FIEBDC-3/2012
- Programa: Construnario Versión 3.51
- Fecha de los precios: 22/11/2023
- Divisa: EUR

**INXTEJ5025** u Tejadillo inox, referencia INXTEJ5025 de IDE. Para amario de 500x250 - de IDE Electric
Precio: 243.84
MATERIALES: Acero inoxidable AISI 304L. Acabado satinado Scotch 320. Permite proteger los mandos o testigos luminosos de la lluvia y el polvo. Se fija directamente en el cuerpo del armario. Se suministra con la tornillería necesaria para el montaje. Código EAN: 8431044198484 Código eCl@ss 6.0: EC000744
