# Kit aparamenta modular elevado, referencia KELE de IDE - de IDE Electric

- Propiedad del archivo: CONSTRUNARIO
- Formato: FIEBDC-3/2012
- Programa: Construnario Versión 3.51
- Fecha de los precios: 19/01/2023
- Divisa: EUR

**KELE_IDE** Kit aparamenta modular elevado, referencia KELE de IDE - de IDE Electric
Precio: 131.09
Incluye: 2 Int. Diferencial AC 2 Int. Magnetotérmico - Int. 10 A 5 Int. Magnetotérmico - Int. 16 A 2 Int. Magnetotérmico - Int. 25 A Código EAN: 8431044432496 Código eCl@ss 8.0: EC002281
