# Kit de refuerzo para placa, referencia KRPL60 de IDE. Ancho: 600 - de IDE Electric

- Propiedad del archivo: CONSTRUNARIO
- Formato: FIEBDC-3/2012
- Programa: Construnario Versión 3.51
- Fecha de los precios: 19/01/2023
- Divisa: EUR

**KRPL60** u Kit de refuerzo para placa, referencia KRPL60 de IDE. Ancho: 600 - de IDE Electric
Precio: 33.85
Kit de refuerzo para placa, referencia KRPL60 de IDE. Ancho: 600 Código EAN: 8431044447667 Código ETIM 8.0: EC002518
