# Kit de refuerzo para placa, referencia KRPL80 de IDE. Ancho: 800 - de IDE Electric

- Propiedad del archivo: CONSTRUNARIO
- Formato: FIEBDC-3/2012
- Programa: Construnario Versión 3.51
- Fecha de los precios: 19/01/2023
- Divisa: EUR

**KRPL80** u Kit de refuerzo para placa, referencia KRPL80 de IDE. Ancho: 800 - de IDE Electric
Precio: 35.65
Kit de refuerzo para placa, referencia KRPL80 de IDE. Ancho: 800 Código EAN: 8431044447674 Código ETIM 8.0: EC002518
