# Lámpara led 1080 ST Schuko, referencia LED1080ST de IDE. Fijación por tornillos - de IDE Electric

- Propiedad del archivo: CONSTRUNARIO
- Formato: FIEBDC-3/2012
- Programa: Construnario Versión 3.51
- Fecha de los precios: 13/05/2024
- Divisa: EUR

**LED1080ST** u Lámpara led 1080 ST Schuko, referencia LED1080ST de IDE. Fijación por tornillos - de IDE Electric
Precio: 333.63
Lámpara led 1080 ST Schuko, referencia LED1080ST de IDE. Fijación por tornillos Código EAN: 8431044453880 Código ETIM 8.0: EC000321
