# Módulo auxiliar lateral para armario 40VS192-240 - de IDE Electric

- Propiedad del archivo: CONSTRUNARIO
- Formato: FIEBDC-3/2012
- Programa: Construnario Versión 3.51
- Fecha de los precios: 01/03/2023
- Divisa: EUR

**ME401810** u Módulo auxiliar lateral para armario 40VS192-240 - de IDE Electric
Precio: 800.42
MATERIALES: Chapa de acero pintado RAL9003. Unión de armario y módulo auxiliar mediante un puente de enlace, dejando libre el espacio de paso interior. Código EAN: 8431044037479 Código eCl@ss 6.0: EC002622
