# Marco embellecedor 2000x600 - de IDE Electric

- Propiedad del archivo: CONSTRUNARIO
- Formato: FIEBDC-3/2012
- Programa: Construnario Versión 3.51
- Fecha de los precios: 01/03/2023
- Divisa: EUR

**MEB20060** u Marco embellecedor 2000x600 - de IDE Electric
Precio: 117.98
MATERIALES: Acero laminado RAL 7035. Perfiles horizontales y verticales. Código EAN: 8431044219226 Código ETIM 6.0: EC002528
