# Módulo auxiliar lateral 350x710x212 para armario 40ENL72-96 - de IDE Electric

- Propiedad del archivo: CONSTRUNARIO
- Formato: FIEBDC-3/2012
- Programa: Construnario Versión 3.51
- Fecha de los precios: 01/03/2023
- Divisa: EUR

**MEL4072** u Módulo auxiliar lateral 350x710x212 para armario 40ENL72-96 - de IDE Electric
Precio: 460.24
MATERIALES: Chapa de acero pintado RAL 9003. Permite la instalación de embarrados, interruptores, aparatos de control, etc., dejando un mayor espacio. Puerta opaca con cierre estándar doble paletón de 5 mm. PARA ARMARIOS TIPO: 40ENL. Código EAN: 8431044282022 Código eCl@ss 6.0: EC002524
