# Perfil soporte regulador, referencia PB150 de IDE. Profundidad: 150 mm - de IDE Electric

- Propiedad del archivo: CONSTRUNARIO
- Formato: FIEBDC-3/2012
- Programa: Construnario Versión 3.51
- Fecha de los precios: 19/01/2023
- Divisa: EUR

| Código | Ud | Descripción | Precio |
|---|---|---|---|
| PB150 | u | Perfil soporte regulador, referencia PB150 de IDE. Profundidad: 150 mm - de IDE Electric | 26.73 |
