# Chasis modular para armario POL605023 M.69, referencia PCH6050 de IDE - de IDE Electric

- Propiedad del archivo: CONSTRUNARIO
- Formato: FIEBDC-3/2012
- Programa: Construnario Versión 3.51
- Fecha de los precios: 01/03/2023
- Divisa: EUR

**PCH6050** u Chasis modular para armario POL605023 M.69, referencia PCH6050 de IDE - de IDE Electric
Precio: 209.56
MATERIALES: Bastidor y tapas chasis en poliéster reforzado RAL7035. Incorpora bastidor, tapas ciegas y perfiles DIN. PARA ARMARIOS TIPO: Poliéster IP66. Código EAN: 8431044292489 Código eCl@ss 6.0: EC002625
