# Chasis modular para armario POL806030 M.116, referencia PCH8060 de IDE - de IDE Electric

- Propiedad del archivo: CONSTRUNARIO
- Formato: FIEBDC-3/2012
- Programa: Construnario Versión 3.51
- Fecha de los precios: 01/03/2023
- Divisa: EUR

**PCH8060** u Chasis modular para armario POL806030 M.116, referencia PCH8060 de IDE - de IDE Electric
Precio: 319.71
MATERIALES: Bastidor y tapas chasis en poliéster reforzado RAL7035. Incorpora bastidor, tapas ciegas y perfiles DIN. PARA ARMARIOS TIPO: Poliéster IP66. Código EAN: 8431044292496 Código eCl@ss 6.0: EC002625
