# Cofret ip65 sup.1x12 mod.pt - 6 tapas lisas - de IDE Electric

- Propiedad del archivo: CONSTRUNARIO
- Formato: FIEBDC-3/2012
- Programa: Construnario Versión 3.51
- Fecha de los precios: 01/03/2023
- Divisa: EUR

**PCSN12PT** u Cofret ip65 sup.1x12 mod.pt - 6 tapas lisas - de IDE Electric
Precio: 85.11
MATERIALES LIBRES DE HALÓGENOS. Marco y base en ABS gris RAL 7035. Versión con tapas pretroqueladas. IP65 -Superficie. Incorpora 6 tapas lisas para colocación de bases de 32A - 4 tapas para bases de 16A y Schuko IP67 - 4 tapas para bases tipo Schuko IP44/IP54. Código EAN: 8431044180182 Código ETIM 6.0: EC000379
