# Cofret ip65 sup.1x12+1x12 (24) mod. Gris pt - 6 tapas lisas - de IDE Electric

- Propiedad del archivo: CONSTRUNARIO
- Formato: FIEBDC-3/2012
- Programa: Construnario Versión 3.51
- Fecha de los precios: 22/11/2023
- Divisa: EUR

**PCSN24PT** u Cofret ip65 sup.1x12+1x12 (24) mod. Gris pt - 6 tapas lisas - de IDE Electric
Precio: 169.19
Cofret para tomas de corriente IP65 con tapas pretroqueladas Código EAN: 8431044243788 Código ETIM 6.0: EC000379
