# Cofret ip65 sup.1x6 mod.gris pt - 2 tapas lisas - de IDE Electric

- Propiedad del archivo: CONSTRUNARIO
- Formato: FIEBDC-3/2012
- Programa: Construnario Versión 3.51
- Fecha de los precios: 06/05/2024
- Divisa: EUR

**PCSN6PT** u Cofret ip65 sup.1x6 mod.gris pt - 2 tapas lisas - de IDE Electric
Precio: 53.09
MATERIALES LIBRES DE HALÓGENOS. Marco y base en ABS gris RAL 7035. Versión con tapas pretroqueladas. IP65 -Superficie. Incorpora 2 tapas lisas para colocación de bases de 32A - 1 tapa para bases de 16A y Schuko IP67 - 1 tapa para bases tipo Schuko IP44/IP54. Código EAN: 8431044243689 Código ETIM 6.0: EC000379
