# Cofret ip65 sup.módulo adicional - 3 tapas lisas - de IDE Electric

- Propiedad del archivo: CONSTRUNARIO
- Formato: FIEBDC-3/2012
- Programa: Construnario Versión 3.51
- Fecha de los precios: 22/11/2023
- Divisa: EUR

**PCSNPLUS** u Cofret ip65 sup.módulo adicional - 3 tapas lisas - de IDE Electric
Precio: 31.84
MATERIALES LIBRES DE HALÓGENOS. Marco y base en ABS gris RAL 7035. Versión con tapas pretroqueladas. IP65 -Superficie. Incorpora 3 tapas lisas para colocación de bases de 32A - 1 tapa para bases de 16A y Schuko IP67 - 1 tapa para bases tipo Schuko IP44/IP54. Código EAN: 8431044243641 Código ETIM 6.0: EC000379
