# Puerta interior acero laminado para armario mural, referencia PIN14080 de IDE. 1400x800 - de IDE Electric

- Propiedad del archivo: CONSTRUNARIO
- Formato: FIEBDC-3/2012
- Programa: Construnario Versión 3.51
- Fecha de los precios: 01/03/2023
- Divisa: EUR

| Código | Ud | Descripción | Precio |
|---|---|---|---|
| PIN14080 | u | Puerta interior acero laminado para armario mural, referencia PIN14080 de IDE. 1400x800 - de IDE Electric | 243.14 |
