# Puerta interior para armario 2200x800 de IDE - de IDE Electric

- Propiedad del archivo: CONSTRUNARIO
- Formato: FIEBDC-3/2012
- Programa: Construnario Versión 3.51
- Fecha de los precios: 13/12/2023
- Divisa: EUR

**PIN22080** u Puerta interior para armario 2200x800 de IDE - de IDE Electric
Precio: 399.33
MATERIALES: Chapa de acero laminado RAL7035 de 2 mm de espesor. Puertas interiores opacas. Puertas con apertura de 120º reversibles. Incorpora 2 cierres doble paletón de 5 mm. PARA ARMARIOS TIPO: FSC - ENL. Código EAN: 8431044069265 Código ETIM 6.0: EC000747
