# Placa ciega para armario GN604015 GN604020-GN604025-GN604030, referencia PL6040 de IDE. Medidas: 570x350 - de IDE Electric

- Propiedad del archivo: CONSTRUNARIO
- Formato: FIEBDC-3/2012
- Programa: Construnario Versión 3.51
- Fecha de los precios: 22/11/2023
- Divisa: EUR

**PL6040** u Placa ciega para armario GN604015 GN604020-GN604025-GN604030, referencia PL6040 de IDE. Medidas: 570x350 - de IDE Electric
Precio: 29.57
MATERIALES: Placa de montaje lisa en acero galvanizado de 2 mm. Pack de 4 alzadores mas 4 tuercas antigiro para el montaje de la placa suministrados con la referencia del armario. Código EAN: 8431044491882 Código eCl@ss 6.0: EC000213
