# Placa baquelita para armario GN604015 GN604020-GN604025-GN604030, referencia PLB6040 de IDE. Medidas: 570x350 - de IDE Electric

- Propiedad del archivo: CONSTRUNARIO
- Formato: FIEBDC-3/2012
- Programa: Construnario Versión 3.51
- Fecha de los precios: 22/11/2023
- Divisa: EUR

**PLB6040** u Placa baquelita para armario GN604015 GN604020-GN604025-GN604030, referencia PLB6040 de IDE. Medidas: 570x350 - de IDE Electric
Precio: 84.26
MATERIALES: Placa de montaje lisa en baquelita. Pack de 4 alzadores mas 4 tuercas antigiro para su montaje suministrados con la referencia del armario. Código EAN: 8431044005058 Código eCl@ss 6.0: EC000213
