# Placa baquelita para armario GN705015-GN705020-GN705025, referencia PLB7050 de IDE. Medidas: 670x450 - de IDE Electric

- Propiedad del archivo: CONSTRUNARIO
- Formato: FIEBDC-3/2012
- Programa: Construnario Versión 3.51
- Fecha de los precios: 22/11/2023
- Divisa: EUR

**PLB7050** u Placa baquelita para armario GN705015-GN705020-GN705025, referencia PLB7050 de IDE. Medidas: 670x450 - de IDE Electric
Precio: 98.14
MATERIALES: Placa de montaje lisa en baquelita. Pack de 4 alzadores mas 4 tuercas antigiro para su montaje suministrados con la referencia del armario. Código EAN: 8431044006567 Código eCl@ss 6.0: EC000213
