# Placa de montaje 1600 de 900x1521 - de IDE Electric

- Propiedad del archivo: CONSTRUNARIO
- Formato: FIEBDC-3/2012
- Programa: Construnario Versión 3.51
- Fecha de los precios: 01/03/2023
- Divisa: EUR

**PLBI1600** u Placa de montaje 1600 de 900x1521 - de IDE Electric
Precio: 218.27
MATERIALES: Placa de montaje lisa en acero galvanizado de 2 mm. Bolsa de accesorios de montaje incluida. PARA PUPITRES TIPO: PSC - PC -PS. Código EAN: 8431044140407 Código eCl@ss 6.0: EC000213
