# Placas de continuidad para armarios ENL1650, referencia PLC1650 de IDE - de IDE Electric

- Propiedad del archivo: CONSTRUNARIO
- Formato: FIEBDC-3/2012
- Programa: Construnario Versión 3.51
- Fecha de los precios: 01/03/2023
- Divisa: EUR

| Código | Ud | Descripción | Precio |
|---|---|---|---|
| PLC1650 | u | Placas de continuidad para armarios ENL1650, referencia PLC1650 de IDE - de IDE Electric | 67.05 |
