# Panel lateral cámara embarrado, referencia PLCE3080 de IDE. Medidas: 300x800 (pack 2 ud.) - de IDE Electric

- Propiedad del archivo: CONSTRUNARIO
- Formato: FIEBDC-3/2012
- Programa: Construnario Versión 3.51
- Fecha de los precios: 01/03/2023
- Divisa: EUR

**PLCE3080** u Panel lateral cámara embarrado, referencia PLCE3080 de IDE. Medidas: 300x800 (pack 2 ud.) - de IDE Electric
Precio: 159.82
MATERIALES: Acero laminado RAL7035. Panel lateral para cerrar la cámara de embarrado de fondo 800 mm. Pack de 2 uds. Código EAN: 8431044195919 Código ETIM 6.0: EC002530
