# Paneles cámara de embarrado superior-inferior 400x800 (2ud) - de IDE Electric

- Propiedad del archivo: CONSTRUNARIO
- Formato: FIEBDC-3/2012
- Programa: Construnario Versión 3.51
- Fecha de los precios: 01/03/2023
- Divisa: EUR

**PLCE4080** u Paneles cámara de embarrado superior-inferior 400x800 (2ud) - de IDE Electric
Precio: 155.52
MATERIALES: Acero laminado RAL7035. Panel lateral para cerrar la cámara de embarrado de fondo 800 mm. Pack de 2 uds. Código EAN: 8431044039442 Código eCl@ss 6.0: EC002524
