# Placas de montaje parciales lisas 600x1025 para armario 1200 - de IDE Electric

- Propiedad del archivo: CONSTRUNARIO
- Formato: FIEBDC-3/2012
- Programa: Construnario Versión 3.51
- Fecha de los precios: 01/03/2023
- Divisa: EUR

**PLP60120** u Placas de montaje parciales lisas 600x1025 para armario 1200 - de IDE Electric
Precio: 191.01
MATERIALES: Chapa de acero galvanizado. Reforzadas con pliegues en C. Fijación a los perfiles verticales de la estructura. PARA ARMARIOS TIPO: FSC - ENL. Código EAN: 8431044489940 Código eCl@ss 6.0: EC000213
