# Placas de montaje parciales lisas, referencia PLP6080 de IDE. 600x625 para armario 800 - de IDE Electric

- Propiedad del archivo: CONSTRUNARIO
- Formato: FIEBDC-3/2012
- Programa: Construnario Versión 3.51
- Fecha de los precios: 06/05/2024
- Divisa: EUR

**PLP6080** u Placas de montaje parciales lisas, referencia PLP6080 de IDE. 600x625 para armario 800 - de IDE Electric
Precio: 130.73
MATERIALES: Chapa de acero galvanizado. Reforzadas con pliegues en C. Fijación a los perfiles verticales de la estructura. PARA ARMARIOS TIPO: FSC - ENL. Código EAN: 8431044488868 Código eCl@ss 6.0: EC000213
