# Placas separadoras para armario combinable 1872x395 armario 2000x500 - de IDE Electric

- Propiedad del archivo: CONSTRUNARIO
- Formato: FIEBDC-3/2012
- Programa: Construnario Versión 3.51
- Fecha de los precios: 01/03/2023
- Divisa: EUR

**PLS20050** u Placas separadoras para armario combinable 1872x395 armario 2000x500 - de IDE Electric
Precio: 180.60
MATERIALES: Chapa de acero galvanizado de 3 mm de espesor. Permite la separación y sectorización entre armarios enlazados. Reforzadas con pliegues en C. Incorpora todos los accesorios necesarios para su montaje. PARA ARMARIOS TIPO: ENL. Código EAN: 8431044489865 Código eCl@ss 6.0: EC000213
