# Perfil exterior para armario 800 mm de anchura y prof. 2 perfiles - de IDE Electric

- Propiedad del archivo: CONSTRUNARIO
- Formato: FIEBDC-3/2012
- Programa: Construnario Versión 3.51
- Fecha de los precios: 01/03/2023
- Divisa: EUR

**PME800** u Perfil exterior para armario 800 mm de anchura y prof. 2 perfiles - de IDE Electric
Precio: 37.27
MATERIALES: Acero galvanizado. Se colocan en la cara exterior de la estructura del armario. Suministro: Pack de 2 perfiles por referencia con la tornillería necesaria para su montaje. PARA ARMARIOS TIPO: FSC - ENL. Código EAN: 8431044481234 Código eCl@ss 6.0: EC002518
