# Placa de montaje metálica, referencia PML34 de IDE. Para caja tipo ROC34. Medidas: 220x310x3 - de IDE Electric

- Propiedad del archivo: CONSTRUNARIO
- Formato: FIEBDC-3/2012
- Programa: Construnario Versión 3.51
- Fecha de los precios: 01/03/2023
- Divisa: EUR

**PML34** u Placa de montaje metálica, referencia PML34 de IDE. Para caja tipo ROC34. Medidas: 220x310x3 - de IDE Electric
Precio: 8.96
MATERIALES: Acero galvanizado. Los tornillos necesarios para su montaje se suministran con la caja. Código EAN: 8431044124230 Código eCl@ss 6.0: EC000213
