# Placa de montaje metálica, referencia PML63 de IDE. Para caja tipo ROC63. Medidas: 490x220x2 - de IDE Electric

- Propiedad del archivo: CONSTRUNARIO
- Formato: FIEBDC-3/2012
- Programa: Construnario Versión 3.51
- Fecha de los precios: 01/03/2023
- Divisa: EUR

**PML63** u Placa de montaje metálica, referencia PML63 de IDE. Para caja tipo ROC63. Medidas: 490x220x2 - de IDE Electric
Precio: 15.25
MATERIALES: Acero galvanizado. Los tornillos necesarios para su montaje se suministran con la caja. Código EAN: 8431044124261 Código eCl@ss 6.0: EC000213
