# Perfil rack 19', 12 u, referencia PMRA19/12u de ID. Para Argenta (2 perfiles) - de IDE Electric

- Propiedad del archivo: CONSTRUNARIO
- Formato: FIEBDC-3/2012
- Programa: Construnario Versión 3.51
- Fecha de los precios: 19/01/2023
- Divisa: EUR

**PMRA19_12U** u Perfil rack 19', 12 u, referencia PMRA19/12u de ID. Para Argenta (2 perfiles) - de IDE Electric
Precio: 66.05
Perfiles de dos pliegues de gran resistencia. Troquelados para aparatos de 19'' en su cara frontal Código EAN: 8431044444215 Código ETIM 8.0: EC002518
