# Perfil transversal 800 mm (2 perfiles) - de IDE Electric

- Propiedad del archivo: CONSTRUNARIO
- Formato: FIEBDC-3/2012
- Programa: Construnario Versión 3.51
- Fecha de los precios: 01/03/2023
- Divisa: EUR

**PMT800** u Perfil transversal 800 mm (2 perfiles) - de IDE Electric
Precio: 29.84
MATERIALES: Acero galvanizado. Perfilería para la colocación de bandejas y accesorios en el interior del pupitre. Suministro: Pack de 2 perfiles por referencia con la tornillería necesaria para su montaje. PARA PUPITRES TIPO: PSC - PC. Código EAN: 8431044036205 Código eCl@ss 6.0: EC002518
