# Puerta opaca para armario desmontable 2110x730x250 IP40 - de IDE Electric

- Propiedad del archivo: CONSTRUNARIO
- Formato: FIEBDC-3/2012
- Programa: Construnario Versión 3.51
- Fecha de los precios: 01/03/2023
- Divisa: EUR

**PO40ENL216** u Puerta opaca para armario desmontable 2110x730x250 IP40 - de IDE Electric
Precio: 311.12
MATERIALES: Chapa de acero pintado RAL9003. Puertas suministradas con cierre estándar de 4 puntos, inserto doble-bit con maneta escamoteable gris RAL7016. PARA ARMARIOS TIPO: 40ENL. Código EAN: 8431044000060 Código eCl@ss 6.0: EC000747
