# Puerta metálica opaca, referencia PO42GM de IDE. Para serie Gold de 42 módulos - de IDE Electric

- Propiedad del archivo: CONSTRUNARIO
- Formato: FIEBDC-3/2012
- Programa: Construnario Versión 3.51
- Fecha de los precios: 06/05/2024
- Divisa: EUR

**PO42GM** u Puerta metálica opaca, referencia PO42GM de IDE. Para serie Gold de 42 módulos - de IDE Electric
Precio: 51.45
Puerta metálica opaca, referencia PO42GM de IDE. Para serie Gold de 42 módulos Código EAN: 8431044485034 Código eCl@ss 8.0: EC000775
