# Puerta armario de superficie IP65 48 mod. puerta opaca - de IDE Electric

- Propiedad del archivo: CONSTRUNARIO
- Formato: FIEBDC-3/2012
- Programa: Construnario Versión 3.51
- Fecha de los precios: 01/03/2023
- Divisa: EUR

**PO65SUP48-72** u Puerta armario de superficie IP65 48 mod. puerta opaca - de IDE Electric
Precio: 136.97
MATERIALES: Chapa de acero pintado RAL9003. Puertas suministradas con cierre 1/4 de vuelta doble paletón 5 mm. PARA ARMARIOS TIPO: 65SUP. Código EAN: 8431044280554 Código eCl@ss 6.0: EC000747
