# Puertas opacas dobles simétricas para armario 1800x1000 - de IDE Electric

- Propiedad del archivo: CONSTRUNARIO
- Formato: FIEBDC-3/2012
- Programa: Construnario Versión 3.51
- Fecha de los precios: 01/03/2023
- Divisa: EUR

**PODCS180100** u Puertas opacas dobles simétricas para armario 1800x1000 - de IDE Electric
Precio: 974.08
MATERIALES: Chapa de acero laminado RAL7035 de 2 mm de espesor. Se suministran dos puertas por referencia. Código EAN: 8431044010656 Código eCl@ss 6.0: EC000747
