# Armarios de fijación mural IP55-IP66 en poliéster, referencia POL1007542 de IDE. Medidas:1010x750x432 - de IDE Electric

- Propiedad del archivo: CONSTRUNARIO
- Formato: FIEBDC-3/2012
- Programa: Construnario Versión 3.51
- Fecha de los precios: 01/03/2023
- Divisa: EUR

**POL1007542** u Armarios de fijación mural IP55-IP66 en poliéster, referencia POL1007542 de IDE. Medidas:1010x750x432 - de IDE Electric
Precio: 929.91
Armarios poliéster RAL7035. Armarios suministrados sin placa de montaje. Armarios de puerta opaca única con maneta escamoteable. Código EAN: 8431044292335 Código eCl@ss 6.0: EC000261
