# Armarios de fijación mural poliéster IP66, referencia POL403020PT de IDE. Puerta transparente 400x300x200 - de IDE Electric

- Propiedad del archivo: CONSTRUNARIO
- Formato: FIEBDC-3/2012
- Programa: Construnario Versión 3.51
- Fecha de los precios: 22/11/2023
- Divisa: EUR

**POL403020PT** u Armarios de fijación mural poliéster IP66, referencia POL403020PT de IDE. Puerta transparente 400x300x200 - de IDE Electric
Precio: 258.36
Poliéster RAL7035. Armarios suministrados sin placa de montaje. Armarios de puerta transparente con cierre 1/4 de vuelta. Código EAN: 8431044062907 Código eCl@ss 6.0: EC000261
