# Armarios de fijación mural IP55-IP66 en poliéster, referencia POL755030/A de IDE. Medidas: 760x500x312 tejadillo - de IDE Electric

- Propiedad del archivo: CONSTRUNARIO
- Formato: FIEBDC-3/2012
- Programa: Construnario Versión 3.51
- Fecha de los precios: 01/03/2023
- Divisa: EUR

**POL755030_T** u Armarios de fijación mural IP55-IP66 en poliéster, referencia POL755030/A de IDE. Medidas: 760x500x312 tejadillo - de IDE Electric
Precio: 679.51
Armarios poliéster RAL7035. Armarios suministrados sin placa de montaje. Armarios de puerta opaca única con maneta escamoteable con tejadillo voladizo. Código EAN: 8431044157771 Código eCl@ss 6.0: EC000261
