# Armarios de fijación mural poliéster IP66, referencia POL806030PT de IDE. Puerta transparente 800x600x300 - de IDE Electric

- Propiedad del archivo: CONSTRUNARIO
- Formato: FIEBDC-3/2012
- Programa: Construnario Versión 3.51
- Fecha de los precios: 13/05/2024
- Divisa: EUR

**POL806030PT** u Armarios de fijación mural poliéster IP66, referencia POL806030PT de IDE. Puerta transparente 800x600x300 - de IDE Electric
Precio: 781.05
Poliéster RAL7035. Armarios suministrados sin placa de montaje. Armarios de puerta transparente con cierre 1/4 de vuelta. Código EAN: 8431044021560 Código eCl@ss 6.0: EC000261
