# Perfiles de montaje para puertas 600 mm - de IDE Electric

- Propiedad del archivo: CONSTRUNARIO
- Formato: FIEBDC-3/2012
- Programa: Construnario Versión 3.51
- Fecha de los precios: 01/03/2023
- Divisa: EUR

**PPAP600** u Perfiles de montaje para puertas 600 mm - de IDE Electric
Precio: 19.35
MATERIALES: Acero galvanizado. Perfil para colocar en horizontal a los perfiles de la puerta. Tornillería de montaje no incluida. Suministro: Pack de 1 unidad. PARA ARMARIOS TIPO: FSC - ENL - BIG. Código EAN: 8431044041025 Código eCl@ss 6.0: EC000386
