# Placa de montaje de poliéster para caja tipo ROC34, referencia PPL34 de IDE. Medidas: 220x310x3 - de IDE Electric

- Propiedad del archivo: CONSTRUNARIO
- Formato: FIEBDC-3/2012
- Programa: Construnario Versión 3.51
- Fecha de los precios: 01/03/2023
- Divisa: EUR

**PPL34** u Placa de montaje de poliéster para caja tipo ROC34, referencia PPL34 de IDE. Medidas: 220x310x3 - de IDE Electric
Precio: 11.17
MATERIALES: Poliéster reforzado con fibra de vidrio. Los tornillos necesarios para su montaje se suministran con la caja. Código EAN: 8431044124032 Código eCl@ss 6.0: EC000213
