# Placa de montaje de poliéster, referencia PPL6040 de IDE. Para armario 600x400x230 - de IDE Electric

- Propiedad del archivo: CONSTRUNARIO
- Formato: FIEBDC-3/2012
- Programa: Construnario Versión 3.51
- Fecha de los precios: 01/03/2023
- Divisa: EUR

**PPL6040** u Placa de montaje de poliéster, referencia PPL6040 de IDE. Para armario 600x400x230 - de IDE Electric
Precio: 28.27
MATERIALES: Placa de montaje lisa en poliéster reforzado de 4 mm de espesor. Suministradas con todos los elementos necesarios para su instalación fija. PARA ARMARIOS TIPO: Poliéster IP66. Código EAN: 8431044292113 Código eCl@ss 6.0: EC000213
