# Puertas transparentes dobles asimétricas para armario 2000x1000 de IDE - de IDE Electric

- Propiedad del archivo: CONSTRUNARIO
- Formato: FIEBDC-3/2012
- Programa: Construnario Versión 3.51
- Fecha de los precios: 11/12/2023
- Divisa: EUR

**PTDCA200100** u Puertas transparentes dobles asimétricas para armario 2000x1000 de IDE - de IDE Electric
Precio: 994.47
MATERIALES: Cristal templado de 4 mm de espesor. Se suministran dos puertas por referencia. Código EAN: 8431044010724 Código eCl@ss 6.0: EC000747
