# Resistencia calefactora sin ventilación - 100 W - de IDE Electric

- Propiedad del archivo: CONSTRUNARIO
- Formato: FIEBDC-3/2012
- Programa: Construnario Versión 3.51
- Fecha de los precios: 01/03/2023
- Divisa: EUR

**RC100SV** u Resistencia calefactora sin ventilación - 100 W - de IDE Electric
Precio: 114.67
Resistencia calefactora sin ventilación. Código EAN: 8431044250991 Código ETIM 6.0: EC000737
