# Resistencia calefactora sin ventilación - 15 W - de IDE Electric

- Propiedad del archivo: CONSTRUNARIO
- Formato: FIEBDC-3/2012
- Programa: Construnario Versión 3.51
- Fecha de los precios: 01/03/2023
- Divisa: EUR

**RC15SV** u Resistencia calefactora sin ventilación - 15 W - de IDE Electric
Precio: 43.17
Resistencia calefactora sin ventilación. Código EAN: 8431044250946 Código ETIM 6.0: EC000737
