# Rejilla de filtro 93x93 - de IDE Electric

- Propiedad del archivo: CONSTRUNARIO
- Formato: FIEBDC-3/2012
- Programa: Construnario Versión 3.51
- Fecha de los precios: 01/03/2023
- Divisa: EUR

**RF93** u Rejilla de filtro 93x93 - de IDE Electric
Precio: 12.62
Rejilla de filtro. Código EAN: 8431044250229 Código ETIM 6.0: EC000320
