# Rit modular desmontable con placa hidrófuga 2000x1000x500 IP55 - de IDE Electric

- Propiedad del archivo: CONSTRUNARIO
- Formato: FIEBDC-3/2012
- Programa: Construnario Versión 3.51
- Fecha de los precios: 01/03/2023
- Divisa: EUR

**RITM20010050** u Rit modular desmontable con placa hidrófuga 2000x1000x500 IP55 - de IDE Electric
Precio: 2155.77
RITM: RIT modular desmontable superior/inferior. Enlazable para crear conjuntos de tamaño adecuado en función del número de PAU's del edificio. Superficie - IP55 - RAL7035. Código EAN: 8431044004839 Código ETIM 6.0: EC000374
